# ÖPNV Haltestelle Parkweg
Angebotsaufforderung (GAEB 90, DA83)
Währung: EUR
Auftraggeber: Gemeinde Löwenberger Land

## Zusätzlicher Text
Planung & Fotos

Bei der ÖPNV Bushaltestelle Haltestelle Parkweg soll in Richtung
Falkenthal eine neue Wartehalle errichtet werden. Im Zuge der
Neuerrichtung soll die vorhandene Pflasterfläche im Bereich der
Wartehalle erweitert werden.

## ÖPNV Haltestelle Parkweg
Datum: 16.02.26

### 1 Baustelleneinrichtung/Verkehrssicherung

**1.1 Baustelle einrichten**
Einrichten, Vorhalten über die vereinbarte Bauzeit
sowie Räumen der Baustelle und Wiederherstellen des
Geländes, einschl. Entfernen von Verunreinigungen, mit
folgenden in den Pauschalpreis einzurechnenden
Leistungen:
- Lager- und Arbeitsplatz
- Baustellen-WC
- Baustrom, Bauwasser
- Maschinen und Geräte
Leistungszeit: gesamte Bauzeit
Menge: 1,000 psch

**1.2 Verkehrssicherung**
Baustelle und alle zugehörigen Baustellenteile, die an
öffentliches Straßenland grenzen, nach den Vorschriften
der StVO mit den erforderlichen Verkehrs- u.
Hinweiszeichen, Schutz -u. Sicherheitseinrichtungen
kennzeichnen; hierfür benötigte Geräte aufstellen,
vorhalten, beleuchten und abbauen, einschl. der
Betriebskosten, erforderlicher Genehmigungen und
Gebühren. Vorhaltedauer über die gesamte Bauzeit.
Verkehrssicherung entsprechend der Erfordernisse beim
abschnittsweisen Bauen.
Menge: 1,000 psch

### 2 Abbruch-/Wegebauarbeiten - Herstellen Pflasterfläche unter Wartehalle

**2.1 Wurzelstöcke roden DU über 0,3-0,5 m verdicht/Boden Wst.Verw. AN**
StL-Nr. 2181060199031
Wurzelstöcke roden. Gemessen wird der Durchmesser der
Schnittstelle des Wurzelstocks vor dem Roden.
Durchmesser 'über 0,3-0,5m'
Wurzellöcher unterhalb des Planums mit geeignetem Boden
verfüllen, Boden verdichten. Boden profilgerecht lösen.
Wurzelstöcke der Verwertung nach Wahl des AN zuführen.
Menge: 1,000 St

**2.2 Boden lösen, nach Wahl des AN entsorgen**
Boden bzw. Fels zur Herstellung der Pflasterfläche und
eventuell erforderlicher Fundamentarbeiten lösen, laden
und nach Wahl des AN verwerten. Beschreibung der
Homogenbereiche nach Unterlagen des AG.
Abgerechnet wird nach Abtragsprofilen.
Profilgerecht lösen. Verwertung nach Unterlagen des AG
nachweisen.
Menge: 4,000 m3

**2.3 Planum herstellen**
Planum herstellen, für Wege und Platzflächen, zulässige
Abweichung von der
Sollhöhe +/- 2 cm.
Menge: 12,000 m2

**2.4 Untergrund verdichten, für Wege**
Untergrund verdichten, für Wege, Verdichtungsgrad DPr
mind. 97 %,
Ev2 mind. 45 MPa/m²,
Menge: 12,000 m2

**2.5 Beton-Tiefbordstein, 8x25x100, Farbe nach Wahl des AG**
Einfassung aus Beton-Tiefbordsteinen, DIN EN 1340,
Leistungsklasse D, I, T,
Maße 8x25x100 mm (BxHxL),
Sichtflächen Standard, Farbe grau,
Ansichtshöhe: keine.
Bettung Beton C 12/15, Dicke 10 cm, mit Rückenstütze.
Fertigteile engfugig verlegen.
Inkl.Längenanpassung.
Menge: 8,000 m

**2.6 Schottertragschicht 20 cm stark, Beton-RC, Einbau in Wegen, Sitzgruppen**
Schottertragschicht 0/45 in Anlehnung an ZTV Wegebau
für Wegeflächen, Material gemäß TL SoB-StB, DIN 18315,
begehbar,
Verformungsmodul Ev2 mind. 80 MPa/m²,
Körnung 0/45
gemäß TL SoB-Stb bzw. TL Gestein StB 04 mind. Z1.1
gemäß LAGA TR,
(es kann RC-Material eingebaut werden)
Schichtdicke 20 cm
Der Gütenachweis ist der BÜ vor Einbau unaufgefordert
vorzulegen.
Menge: 7,000 m2

**2.7 Feinplanum nach Einbau Tragschicht herstellen**
Feinplanum der Tragschicht herstellen, zulässige
Abweichung von der Sollhöhe +/- 1 cm und verdichten.
Menge: 7,000 m2

**2.8 Betonpflaster 20/10/8 cm, Farbe nach Wahl des AG**
Pflasterdecke gem. ZTV StB, Merkblatt für
Flächenbefestigungen u. DIN 18318, aus Pflastersteinen
aus Beton DIN EN 1338, Leistungsklasse K, I, D mit
kleiner Fase
Rechteckformat, Abmaße 20/10/8 cm
  Farbe:
grau
Verlegearten: Reihenverband, Fischgrätverband
liefern und auf 3 cm verdichteter Pflasterbettung aus
Brechsand 0/5 mm (ohne Kiesanteil) oder Edelsplitt 0/5
mm verlegen und abrütteln. Pflasterfugen vollständig
mit Brechsand 0/2 mm oder Edelsplitt 1/3 mm füllen. In
den Einheitspreis ist das regelmäßige Nachsanden bis
zum vollständigen Fugenschluss einzukalkulieren.

Fabrikat: Rechteck 20/10/8 und 10/10/8 Farbe: nach Wahl
des AG

________________________________________

________________________________________

________________________________________

________________________________________
(Bieterangabe: Fabrikat, Typ, Hersteller)
Menge: 7,000 m2

### 3 Herstellen Fundamente für Wartehalle

**3.1 Liefern und einbauen von Einzelfundamenten**
Liefern und einbauen von Einzelfundamenten aus Beton
C20/30
Abmaße B x T x H 0,50 x 0,50 x 0,65 m
gem. vorliegenden Fundamentplan der Fa. Tejbrant,
in den EP sind sämtliche Erd-, Schalungs-, und
Einbauarbeiten einzurechnen.
Menge: 5,000 St

### 4 Ausstattungsgegenstände

**4.1 Liefern und Aufstellen der Wartehalle**
Liefern und Aufstellen der Wartehalle

Liefern und Aufstellen der Wartehalle, einschließlich
aller erforderlichen Montage- und Nebenarbeiten gem.
Aufbauanleitung des Herstellers.

NORFAX-Wartehalle 2-Sektionen

Abmaße:

Länge x Höhe x Tiefe ca. 2504 x 3234 x  1340 mm,

Rahmenkonstruktion:

Massivholz-Konstruktion, Holz aus Spezialimprägnierter
und in Spezialöl gekochter skandinavischer Kiefer,
mit rotbrauner Lasur beschichtet,
wartungsfreie Oberfläche bis 8 Jahre,
Rück -und Seitenwandverkleidung aus 6 mm
ESG-Sicherheitsglas und Compactlaminat in
Standardfarben grün im umlaufenden, schwarz eloxierten
Rahmen aus Aluminium-Strangpress-Profilen, Unterteilung
2-fach,

Dach:

Holzkonstruktion mit Satteldach, mit geklinkerter
Dachlattung, mit Unterspannbahn überlappend, mit
Hinterlüftung der Klinker-Lattung,
L x T ca. 3130 x 2360 mm,
verdeckte Entwässerungsrinne an beiden
Dach-Längstseiten,
Wasser beidseitig frei abfallend, Fallrohr optional
möglich,

Verbindungsmittel:

Stahl, verzinkt,

Zubehör :

Holzsitzbank, rückseitig an der Wartehalle befestigt,

Lieferzeit Wartehalle :

ca. 16 Wochen,

Hersteller:

Team Tejbrant GmbH
Verkehrshof 17
Gebäude 1, Eingang C
Tel 0331-817 25 88 0
Fax 0331-817 25 88 8
www.teamtejbrant.de
info@teamtejbrant.de
Menge: 1,000 psch

### 5 Landschaftsbau

**5.1 Baugrund lockern**
Baugrund vor Auftrag der Vegetationsschicht lockern
15 cm,
Steine und Fremdkörper, Durchmesser ab 3cm,
Unkraut und schwer verrottbare Pflanzenteile ablesen,
anfallende Stoffe sind zu beseitigen, (inkl. Gebühren
der Verwertung).
Bodengruppe 2 und 4 DIN 18 915 Teil 1.
Menge: 5,000 m2

**5.2 Oberboden Für Rasenfläche**
Oberboden mit Gütenachweis, Bodengruppe 2 und 4 DIN 18
915 Teil 1, die Vorsorgewerte der BBodSchV (1999),
Anhang 2, Tabelle 4.1 und 4.2 dürfen nicht
überschritten werden,
Humusgehalt ca. 2-4 Masse% bzw. mit Zusatz von ca. 20%
Kompost
(gütegesichert nach RAL-GZ),
für Rasenflächen,
Einbau profilgerecht, Schichtdicke i.M. 10cm,
eventuelle Unebenheiten sind auszugleichen,
das Planum für Rasenflächen wird getrennt vergütet.
Steine und Fremdkörper, Durchmesser ab 2 cm, Unkraut
und schwer verrottbare Pflanzenteile ablesen, Stoffe
sind Eigentum des AN und sind zu beseitigen
(inkl. Gebühren der Verwertung).
Der Gütenachweis ist vor Einbau vorzulegen.
Menge: 5,000 m2

**5.3 Planum für Rasenfläche herstellen**
Planum herstellen,
für Rasenflächen, zulässige Abweichung
von der Sollhöhe +/- 1cm.
Menge: 5,000 m2

**5.4 Düngung**
Düngung der Vegetationsfläche,
Erzeugnis: organischer NP-Dünger mit Langzeitwirkung,
Dünger aufbringen, Menge 100g/m2 und
gleichmäßig einarbeiten. Zeitpunkt der
Ausführung: vor Saat.
Der Eignungsnachweis ist vor Verwendung vorzulegen.
Menge: 5,000 m2

**5.5 Rasenansaat Landschaftsrasen**
Rasenansaat mit Regel-Saatgutmischung
Landschaftsrasen RSM 7.1/FLL, in einem Arbeitsgang,
Saatgutmenge 25 g/m2,
Abrechnung in der Abwicklung

liefern und fachgerecht einbringen.
Menge: 5,000 m2

USt %: 19,00
